# Unité eau-eau pompe à chaleur réversible géothermique

- Propriété du fichier: CYPE INGENIEROS, S.A.
- Format: FIEBDC-3/2002
- Devise: EUR
- Coûts indirects: 3.00 %
- Frais généraux: 13.00 %
- Bénéfice: 6.00 %
- TVA: 20.00 %

## T Équipements techniques

### TV Climatisation et ventilation

#### TVP PAC et roof-top

**TVP200** U Unité eau-eau pompe à chaleur réversible géothermique, pour installation en intérieur, modèle Logatherm WPS 9 RM "BUDERUS", alimentation monophasée à 230 V, puissance frigorifique nominale 8,7 kW, EER 3,35, puissance calorifique nominale 9,2 kW, COP 3,92, puissance sonore 59 dBA, dimensions 562x547x975 mm, poids 152 kg.
Fourniture et installation d'unité eau-eau pompe à chaleur réversible géothermique, pour installation en intérieur, modèle Logatherm WPS 9 RM "BUDERUS", alimentation monophasée à 230 V, puissance frigorifique nominale 8,7 kW, EER 3,35, puissance calorifique nominale 9,2 kW, COP 3,92, puissance sonore 59 dBA, dimensions 562x547x975 mm, poids 152 kg, pour gaz R-410A, avec compresseur de type scroll, pompes de circulation pour les circuits primaire et secondaire, vanne de sécurité, sonde de température et d'humidité intérieure, sonde de température extérieure, sonde à immersion pour ballon d'E.C.S. et sonde pour appui externe électrique ou pour chaudière. Totalement montée, connectée et mise en marche par l'entreprise installatrice pour le contrôle de son bon fonctionnement.
Inclut: Implantation de l'unité. Mise en place et fixation de l'unité et de ses accessoires. Connecté aux réseaux de conduction d'eau, électrique et de récupération des condensats. Mise en marche.
Critère de métré de projet: Nombre d'unités prévues, selon documentation graphique du Projet.
Critère de mesure de l'ouvrage: On mesurera le nombre d'unités réellement exécutées selon les spécifications du Projet.

| Code | U | Désignation | Quantité | Prix | Montant |
|---|---|---|---|---|---|
| mt42bur020aa | U | Unité eau-eau pompe à chaleur réversible géothermique, pour installation en intérieur, modèle Logatherm WPS 9 RM "BUDERUS", alimentation monophasée à 230 V, puissance frigorifique nominale 8,7 kW, EER 3,35, puissance calorifique nominale 9,2 kW, COP 3,92, puissance sonore 59 dBA, dimensions 562x547x975 mm, poids 152 kg, pour gaz R-410A, avec compresseur de type scroll, pompes de circulation pour les circuits primaire et secondaire, vanne de sécurité, sonde de température et d'humidité intérieure, sonde de température extérieure, sonde à immersion pour ballon d'E.C.S. et sonde pour appui externe électrique ou pour chaudière. (matériau) | 1.000 | 7750.00 | 7750.00 |
| mt37www050b | U | Manchon antivibration, en caoutchouc, avec filet de 3/4", pour une pression maximale de travail de 10 bar. (matériau) | 2.000 | 14.23 | 28.46 |
| mt37www050b | U | Manchon antivibration, en caoutchouc, avec filet de 3/4", pour une pression maximale de travail de 10 bar. | 2.000 | 14.23 | 28.46 |
| mt42www050 | U | Thermomètre bimétallique, diamètre de sphère de 100 mm, avec prise verticale, avec housse en 1/2", échelle de température de 0 à 120°C. (matériau) | 2.000 | 21.00 | 42.00 |
| mo005 | h | Compagnon professionnel III/CP2 installateur de climatisation. (main-d'œuvre) | 9.000 | 24.91 | 224.19 |
| mo104 | h | Ouvrier professionnel II/OP installateur de climatisation. (main-d'œuvre) | 9.000 | 21.36 | 192.24 |
| % | % | Coûts directs complémentaires | 2 % | 8265.35 | 165.31 |
|  |  | Coûts directs |  |  | 8430.66 |
