# Ensemble de 2 chaudières en cascade

- Propriété du fichier: CYPE INGENIEROS, S.A.
- Format: FIEBDC-3/2002
- Devise: EUR
- Coûts indirects: 3.00 %
- Frais généraux: 13.00 %
- Bénéfice: 6.00 %
- TVA: 20.00 %

**TCG180** U Ensemble de 2 chaudières en cascade, chacune d'elle étant une chaudière sur pied, à condensation, avec corps en fonte d'aluminium, grande isolation thermique et brûleur modulant de gaz naturel, puissance utile 90 kW, poids 205 kg, dimensions 600x994x1400 mm, modèle Logano Plus GB312 90 "BUDERUS", avec tableau de régulation Logamatic EMS, tableau de commande pour le contrôle de la température ambiante, modèle RC35, module pour la séquence de 4 chaudières en cascade, sonde de température extérieure, modèle FA.
Fourniture et installation d'ensemble de 2 chaudières en cascade, chacune d'elle étant une chaudière sur pied, à condensation, avec corps en fonte d'aluminium, grande isolation thermique et brûleur modulant de gaz naturel, puissance utile 90 kW, poids 205 kg, dimensions 600x994x1400 mm, modèle Logano Plus GB312 90 "BUDERUS", avec tableau de régulation Logamatic EMS, chambre de combustion étanche, construction compacte, tableau de commande pour le contrôle de la température ambiante, modèle RC35, module pour la séquence de 4 chaudières en cascade, sonde de température extérieure, modèle FA. Comprend vanne de sécurité, les purgeurs, pyrostat et l'écoulement vers les égouts pour la vidange de la chaudière et le drainage de la vanne de sécurité, sans inclure le conduit d'évacuation des produits de la combustion. Totalement monté, connecté et testé.
Inclut: Implantation. Présentation des éléments. Montage de la chaudière et de ses accessoires. Connecté aux réseaux de conduction d'eau, de gaz, d'assainissement et électrique, et au conduit d'évacuation des produits de la combustion. Mise en marche.
Critère de métré de projet: Nombre d'unités prévues, selon documentation graphique du Projet.
Critère de mesure de l'ouvrage: On mesurera le nombre d'unités réellement exécutées selon les spécifications du Projet.

| Code | U | Désignation | Quantité | Prix | Montant |
|---|---|---|---|---|---|
| mt38cbu060ga | U | Chaudière sur pied, à condensation, avec corps en fonte d'aluminium, grande isolation thermique et brûleur modulant de gaz naturel, puissance utile 90 kW, poids 205 kg, dimensions 600x994x1400 mm, modèle Logano Plus GB312 90 "BUDERUS", avec tableau de régulation Logamatic EMS, chambre de combustion étanche, construction compacte. (matériau) | 2.000 | 9030.00 | 18060.00 |
| mt38cbu500d | U | Tableau de commande pour le contrôle de la température ambiante, modèle RC35 "BUDERUS", régulation de jusqu'à 4 circuits, 1 direct et 3 avec vannes mélangeuses, régulation de la température avec fonctionnement nocturne, programmation quotidienne et hebdomadaire, programmation d'E.C.S. (matériau) | 1.000 | 237.00 | 237.00 |
| mt38cbu701d | U | Module pour la séquence de 4 chaudières en cascade, modèle MCM 10 "BUDERUS". (matériau) | 1.000 | 525.00 | 525.00 |
| mt38cbu535d | U | Sonde de température extérieure, modèle FA "BUDERUS". (matériau) | 1.000 | 15.00 | 15.00 |
| mt35aia010a | m | Tube courbable en PVC, annelé, de couleur noire, de 16 mm de diamètre nominal, pour canalisation encastrée dans des parois maçonnées (horizontales et verticales). Résistance à la compression 320 N, résistance à l'impact 1 joule, température de travail -5°C jusqu'à 60°C, avec degré de protection IP 545 selon NF EN 60529, non propagateur de la flamme. Selon NF EN 61386-1 et NF EN 61386-22. (matériau) | 10.000 | 0.26 | 2.60 |
| mt35cun020a | m | Câble unipolaire ES07Z1-K (AS), sa tension assignée étant de 450/750 V, réaction au feu classe Cca-s1b,d1,a1 selon FR EN 50575, avec conducteur multifilaire de cuivre classe 5 (-K) de 1,5 mm² de section, avec isolation de composé thermoplastique à base de polyoléfine sans halogènes à faible émission de fumées et de gaz corrosifs (Z1). (matériau) | 20.000 | 0.41 | 8.20 |
| mt37svs010a | U | Vanne de sécurité, en laiton, avec filet de 1/2" de diamètre, réglé à 3 bar de pression. (matériau) | 1.000 | 4.42 | 4.42 |
| mt37sgl020d | U | Purgeur automatique d'air avec flotteur et filet de 1/2" de diamètre, corps et couvercle en laiton, pour une pression maximale de travail de 6 bar et une température maximale de 110°C. (matériau) | 2.000 | 6.92 | 13.84 |
| mt38sss120 | U | Pyrostat à réarmement manuel. (matériau) | 1.000 | 70.41 | 70.41 |
| mt38www050 | U | Déversement vers égout, pour le drainage de la vanne de sécurité, composé de 1 m de tube en acier noir de 1/2" et entonnoir d'écoulement, y compris les accessoires et les pièces spéciales. (matériau) | 1.000 | 15.00 | 15.00 |
| mt38ccg021a | U | Mise en fonctionnement du brûleur pour gaz. (matériau) | 1.000 | 150.00 | 150.00 |
| mt38www010 | U | Produits complémentaires pour installation de chauffage. (matériau) | 1.000 | 1.68 | 1.68 |
| mt37www010 | U | Produits complémentaires pour installations de plomberie. (matériau) | 1.000 | 1.40 | 1.40 |
| mo004 | h | Compagnon professionnel III/CP2 chauffagiste. (main-d'œuvre) | 4.180 | 25.49 | 106.55 |
| mo103 | h | Ouvrier professionnel II/OP chauffagiste. (main-d'œuvre) | 4.180 | 21.90 | 91.54 |
| % | % | Coûts directs complémentaires | 2 % | 19302.64 | 386.05 |
|  |  | Coûts directs |  |  | 19688.69 |
