# Aérotherme d'eau chaude pour installation solaire thermique, alimentation monophasée à 230 V, puissance dissipatrice de 24 kW, avec un ventilateur de 265 W de puissance, modèle DGS 401A/4 "BUDERUS"

- Propriété du fichier: CYPE INGENIEROS, S.A.
- Format: FIEBDC-3/2002
- Devise: EUR
- Coûts indirects: 3.00 %
- Frais généraux: 13.00 %
- Bénéfice: 6.00 %
- TVA: 20.00 %

**TVO140** U Aérotherme d'eau chaude pour installation solaire thermique, alimentation monophasée à 230 V, puissance dissipatrice de 24 kW, avec un ventilateur de 265 W de puissance, modèle DGS 401A/4 "BUDERUS".
Fourniture et installation d'aérotherme d'eau chaude pour installation solaire thermique, alimentation monophasée à 230 V, puissance dissipatrice de 24 kW, avec un ventilateur de 265 W de puissance, modèle DGS 401A/4 "BUDERUS", adéquat pour fonctionner avec une solution d'eau-glycol allant jusqu'à 40% d'antigel pur, de résistance à la corrosion élevée. Totalement monté, connecté et mis en marche par l'entreprise installatrice pour le contrôle de son bon fonctionnement.
Inclut: Implantation de l'unité. Mise en place et fixation de l'unité. Connecté aux réseaux de conduction d'eau et électrique. Mise en marche.
Critère de métré de projet: Nombre d'unités prévues, selon documentation graphique du Projet.
Critère de mesure de l'ouvrage: On mesurera le nombre d'unités réellement exécutées selon les spécifications du Projet.

| Code | U | Désignation | Quantité | Prix | Montant |
|---|---|---|---|---|---|
| mt38bur190aaa | U | Aérotherme d'eau chaude pour installation solaire thermique, alimentation monophasée à 230 V, puissance dissipatrice de 24 kW, avec un ventilateur de 265 W de puissance, modèle DGS 401A/4 "BUDERUS", adéquat pour fonctionner avec une solution d'eau-glycol allant jusqu'à 40% d'antigel pur, de résistance à la corrosion élevée. (matériau) | 1.000 | 1035.00 | 1035.00 |
| mo005 | h | Compagnon professionnel III/CP2 installateur de climatisation. (main-d'œuvre) | 3.007 | 25.49 | 76.65 |
| mo104 | h | Ouvrier professionnel II/OP installateur de climatisation. (main-d'œuvre) | 3.007 | 21.90 | 65.85 |
| % | % | Coûts directs complémentaires | 2 % | 1177.50 | 23.55 |
|  |  | Coûts directs |  |  | 1201.05 |
