# Chaudière sur pied

- Propriété du fichier: CYPE INGENIEROS, S.A.
- Format: FIEBDC-3/2002
- Devise: EUR
- Coûts indirects: 3.00 %
- Frais généraux: 13.00 %
- Bénéfice: 6.00 %
- TVA: 20.00 %

## T Équipements techniques

### TC ECS et chauffage

#### TCG Gaz

**TCG060** U Chaudière sur pied, à basse température, technologie Thermostream (principe d'anticondensation, ne nécessite pas de température minimale de retour), avec corps en fonte de fer GL 180M, 3 parcours des fumées entourant complètement le foyer entièrement refroidi par eau, forte isolation thermique, porte frontale avec possibilité de tourner à gauche ou à droite, pour brûleur pressurisé de fioul ou gaz, puissance utile de 86 à 105 kW, poids 543 kg, dimensions 1125x880x1035 mm, modèle Logano GE315 105 "BUDERUS", à 5 éléments assemblés, avec tableau de régulation Logamatic 4211 (avec unité de commande MEC 2) pour la régulation de la chaudière en fonction de la température extérieure, d'un circuit de chauffage, du circuit d'E.C.S. et du circuit de recirculation d'E.C.S., avec sonde de température extérieure, FA,.
Chaudière sur pied, à basse température, technologie Thermostream (principe d'anticondensation, ne nécessite pas de température minimale de retour), avec corps en fonte de fer GL 180M, 3 parcours des fumées entourant complètement le foyer entièrement refroidi par eau, forte isolation thermique, porte frontale avec possibilité de tourner à gauche ou à droite, pour brûleur pressurisé de fioul ou gaz, puissance utile de 86 à 105 kW, poids 543 kg, dimensions 1125x880x1035 mm, modèle Logano GE315 105 "BUDERUS", à 5 éléments assemblés, avec tableau de régulation Logamatic 4211 (avec unité de commande MEC 2) pour la régulation de la chaudière en fonction de la température extérieure, d'un circuit de chauffage, du circuit d'E.C.S. et du circuit de recirculation d'E.C.S., avec sonde de température extérieure, FA,. Comprend vanne de sécurité, les purgeurs, pyrostat et l'écoulement vers les égouts pour la vidange de la chaudière et le drainage de la vanne de sécurité, sans inclure le conduit d'évacuation des produits de la combustion. Totalement montée, connectée et mise en marche par l'entreprise installatrice pour le contrôle de son bon fonctionnement.
Inclut: Implantation. Présentation des éléments. Montage de la chaudière et de ses accessoires. Connecté aux réseaux de conduction d'eau, de gaz, d'assainissement et électrique, et au conduit d'évacuation des produits de la combustion. Mise en marche.
Critère de métré de projet: Nombre d'unités prévues, selon documentation graphique du Projet.
Critère de mesure de l'ouvrage: On mesurera le nombre d'unités réellement exécutées selon les spécifications du Projet.

| Code | U | Désignation | Quantité | Prix | Montant |
|---|---|---|---|---|---|
| mt38cbu050zb | U | Chaudière sur pied, à basse température, technologie Thermostream (principe d'anticondensation, ne nécessite pas de température minimale de retour), avec corps en fonte de fer GL 180M, 3 parcours des fumées entourant complètement le foyer entièrement refroidi par eau, forte isolation thermique, porte frontale avec possibilité de tourner à gauche ou à droite, pour brûleur pressurisé de fioul ou gaz, puissance utile de 86 à 105 kW, poids 543 kg, dimensions 1125x880x1035 mm, modèle Logano GE315 105 "BUDERUS", à 5 éléments assemblés, avec tableau de régulation Logamatic 4211 (avec unité de commande MEC 2) pour la régulation de la chaudière en fonction de la température extérieure, d'un circuit de chauffage, du circuit d'E.C.S. et du circuit de recirculation d'E.C.S., avec sonde de température extérieure, FA. (matériau) | 1.000 | 5724.00 | 5724.00 |
| mt38ccg110c | U | Brûleur pressurisé modulant pour gaz, de puissance maximale 120 kW, avec allumeur électronique. (matériau) | 1.000 | 1550.00 | 1550.00 |
| mt35aia010a | m | Tube courbable en PVC, annelé, de couleur noire, de 16 mm de diamètre nominal, pour canalisation encastrée dans des parois maçonnées (horizontales et verticales). Résistance à la compression 320 N, résistance à l'impact 1 joule, température de travail -5°C jusqu'à 60°C, avec degré de protection IP545 selon NF EN 60529, non propagateur de la flamme. Selon NF EN 61386-1 et NF EN 61386-22. (matériau) | 10.000 | 0.26 | 2.60 |
| mt35cun020a | m | Câble unipolaire ES07Z1-K (AS), sa tension assignée étant de 450/750 V, réaction au feu classe Cca-s1b,d1,a1 selon FR EN 50575, avec conducteur multifilaire de cuivre classe 5 (-K) de 1,5 mm² de section, avec isolation de composé thermoplastique à base de polyoléfine sans halogènes à faible émission de fumées et de gaz corrosifs (Z1). (matériau) | 20.000 | 0.41 | 8.20 |
| mt37svs010a | U | Vanne de sécurité, en laiton, avec filet de 1/2" de diamètre, réglé à 3 bar de pression. (matériau) | 1.000 | 4.42 | 4.42 |
| mt37sgl020d | U | Purgeur automatique d'air avec flotteur et filet de 1/2" de diamètre, corps et couvercle en laiton, pour une pression maximale de travail de 6 bar et une température maximale de 110°C. (matériau) | 2.000 | 6.92 | 13.84 |
| mt38sss120 | U | Pyrostat à réarmement manuel. (matériau) | 1.000 | 70.41 | 70.41 |
| mt38www050 | U | Déversement vers égout, pour le drainage de la vanne de sécurité, composé de 1 m de tube en acier noir de 1/2" et entonnoir d'écoulement, y compris les accessoires et les pièces spéciales. (matériau) | 1.000 | 15.00 | 15.00 |
| mt38ccg021a | U | Mise en fonctionnement du brûleur pour gaz. (matériau) | 1.000 | 150.00 | 150.00 |
| mt38www010 | U | Produits complémentaires pour installation de chauffage. (matériau) | 1.000 | 1.68 | 1.68 |
| mt37www010 | U | Produits complémentaires pour installations de plomberie. (matériau) | 1.000 | 1.40 | 1.40 |
| mo004 | h | Compagnon professionnel III/CP2 chauffagiste. (main-d'œuvre) | 4.450 | 26.36 | 117.30 |
| mo103 | h | Ouvrier professionnel II/OP chauffagiste. (main-d'œuvre) | 4.450 | 23.22 | 103.33 |
| % | % | Coûts directs complémentaires | 2 % | 7762.18 | 155.24 |
|  |  | Coûts directs |  |  | 7917.42 |
