# Capteur solaire thermique complet

- Propriété du fichier: CYPE INGENIEROS, S.A.
- Format: FIEBDC-3/2002
- Devise: EUR
- Coûts indirects: 3.00 %
- Frais généraux: 13.00 %
- Bénéfice: 6.00 %
- TVA: 20.00 %

## T Équipements techniques

### TC ECS et chauffage

#### TCS Capteurs solaires

**TCS020** U Capteur solaire thermique complet, partagé, pour installation individuelle, modèle Logasol SC/1/SKS/SU200 "BUDERUS", formé d'un panneau modèle SKS 4.0 S, de 1145x2070x90 mm, surface utile 2,1 m², rendement optique 0,851, coefficient primaire de pertes 4,036 W/m²K et coefficient secondaire de pertes 0,0108 W/m²K², selon NF EN 12975-2, structure de support sur couverture inclinée et ballon échangeur à un serpentin modèle SU200 de 200 litres.
Fourniture et installation de capteur solaire thermique complet, partagé, pour installation individuelle, modèle Logasol SC/1/SKS/SU200 "BUDERUS", composé de: un panneau modèle SKS 4.0 S, surface utile 2,1 m², rendement optique 0,851, coefficient primaire de pertes 4,036 W/m²K et coefficient secondaire de pertes 0,0108 W/m²K², selon NF EN 12975-2, composé de: panneau en verre de transmissivité élevée (granulé), lame absorbante en une seule pièce avec traitement sélectif (Tinox-PVD), tubes absorbeurs à double méandre, isolation thermique, panneau arrière, châssis en fibre de verre noir avec coins en plastique injecté et étui pour sonde de température; structure de support sur couverture inclinée; kit de tuyauteries et accessoires de connexion en acier inoxydable; ballon échangeur en acier vitrifié, à un serpentin modèle SU200 de 200 litres; station solaire avec régulation intégrée modèle KS0105 SC20; vase d'expansion de 25 litres avec kit de connexion AAS; vanne de sécurité; purgeur automatique et liquide solaire Tyfocor (2x20 litres). Totalement monté, connecté et testé.
Inclut: Implantation de l'ensemble. Mise en place de la structure support. Mise en place et fixation des panneaux sur la structure support. Mise en place du système d'accumulation solaire. Connecté au réseau de conduction d'eau. Remplissage du circuit.
Critère de métré de projet: Nombre d'unités prévues, selon documentation graphique du Projet.
Critère de mesure de l'ouvrage: On mesurera le nombre d'unités réellement exécutées selon les spécifications du Projet.

| Code | U | Désignation | Quantité | Prix | Montant |
|---|---|---|---|---|---|
| mt38bur600qada | U | Capteur solaire thermique complet, partagé, pour installation individuelle, modèle Logasol SC/1/SKS/SU200 "BUDERUS", composé de: un panneau modèle SKS 4.0 S, surface utile 2,1 m², rendement optique 0,851, coefficient primaire de pertes 4,036 W/m²K et coefficient secondaire de pertes 0,0108 W/m²K², selon NF EN 12975-2, composé de: panneau en verre de transmissivité élevée (granulé), lame absorbante en une seule pièce avec traitement sélectif (Tinox-PVD), tubes absorbeurs à double méandre, isolation thermique, panneau arrière, châssis en fibre de verre noir avec coins en plastique injecté et étui pour sonde de température; structure de support sur couverture inclinée; kit de tuyauteries et accessoires de connexion en acier inoxydable; ballon échangeur en acier vitrifié, à un serpentin modèle SU200 de 200 litres; station solaire avec régulation intégrée modèle KS0105 SC20; vase d'expansion de 25 litres avec kit de connexion AAS; vanne de sécurité; purgeur automatique et liquide solaire Tyfocor (2x20 litres). (matériau) | 1.000 | 3070.00 | 3070.00 |
| mo009 | h | Compagnon professionnel III/CP2 installateur de capteurs solaires. (main-d'œuvre) | 3.184 | 24.91 | 79.31 |
| mo108 | h | Ouvrier professionnel II/OP installateur de capteurs solaires. (main-d'œuvre) | 3.184 | 21.36 | 68.01 |
| % | % | Coûts directs complémentaires | 2 % | 3217.32 | 64.35 |
|  |  | Coûts directs |  |  | 3281.67 |
