# Module de communication avec port RS232, modèle Logamatic Gateway RS232 "BUDERUS"

- Propriété du fichier: CYPE INGENIEROS, S.A.
- Format: FIEBDC-3/2002
- Devise: EUR
- Coûts indirects: 3.00 %
- Frais généraux: 13.00 %
- Bénéfice: 6.00 %
- TVA: 20.00 %

## T Équipements techniques

### TV Climatisation et ventilation

#### TVE Dispositifs de contrôle centralisé

**TVE020** U Module de communication avec port RS232, modèle Logamatic Gateway RS232 "BUDERUS".
Fourniture et installation de module de communication avec port RS232, modèle Logamatic Gateway RS232 "BUDERUS", pour chaudières avec tableau de régulation modèle Logamatic EMS ou de la série Logamatic 4000. Totalement monté, connecté et testé.
Inclut: Implantation. Mise en place et fixation de la passerelle.
Critère de métré de projet: Nombre d'unités prévues, selon documentation graphique du Projet.
Critère de mesure de l'ouvrage: On mesurera le nombre d'unités réellement exécutées selon les spécifications du Projet.

| Code | U | Désignation | Quantité | Prix | Montant |
|---|---|---|---|---|---|
| mt38cbu800d | U | Module de communication avec port RS232, modèle Logamatic Gateway RS232 "BUDERUS", pour chaudières avec tableau de régulation modèle Logamatic EMS ou de la série Logamatic 4000. (matériau) | 1.000 | 480.00 | 480.00 |
| mo005 | h | Compagnon professionnel III/CP2 installateur de climatisation. (main-d'œuvre) | 0.109 | 24.91 | 2.72 |
| mo104 | h | Ouvrier professionnel II/OP installateur de climatisation. (main-d'œuvre) | 0.109 | 21.36 | 2.33 |
| % | % | Coûts directs complémentaires | 2 % | 485.05 | 9.70 |
|  |  | Coûts directs |  |  | 494.75 |
