# Station de pompage solaire, à une ligne, pour application jusqu'à 10 capteurs solaires, de 185x355x180 mm, Logasol KS0110 E/2 "BUDERUS"

- Propriété du fichier: CYPE INGENIEROS, S.A.
- Format: FIEBDC-3/2002
- Devise: EUR
- Coûts indirects: 3.00 %
- Frais généraux: 13.00 %
- Bénéfice: 6.00 %
- TVA: 20.00 %

**TCE100** U Station de pompage solaire, à une ligne, pour application jusqu'à 10 capteurs solaires, de 185x355x180 mm, Logasol KS0110 E/2 "BUDERUS".
Fourniture et installation de station de pompage solaire, à une ligne, pour application jusqu'à 10 capteurs solaires, de 185x355x180 mm, Logasol KS0110 E/2 "BUDERUS", avec pompe de circulation, manomètre, vanne à sphère avec thermomètre et clapet de non retour, vannes de remplissage et de vidange, débitmètre et connexion pour vase d'expansion. Totalement monté, connecté et testé.
Inclut: Implantation du groupe solaire. Mise en place du groupe solaire. Connexion du groupe solaire.
Critère de métré de projet: Nombre d'unités prévues, selon documentation graphique du Projet.
Critère de mesure de l'ouvrage: On mesurera le nombre d'unités réellement exécutées selon les spécifications du Projet.

| Code | U | Désignation | Quantité | Prix | Montant |
|---|---|---|---|---|---|
| mt38bur300ag | U | Station de pompage solaire, à une ligne, pour application jusqu'à 10 capteurs solaires, de 185x355x180 mm, Logasol KS0110 E/2 "BUDERUS", avec pompe de circulation, manomètre, vanne à sphère avec thermomètre et clapet de non retour, vannes de remplissage et de vidange, débitmètre et connexion pour vase d'expansion. (matériau) | 1.000 | 430.00 | 430.00 |
| mo004 | h | Compagnon professionnel III/CP2 chauffagiste. (main-d'œuvre) | 0.324 | 25.49 | 8.26 |
| mo103 | h | Ouvrier professionnel II/OP chauffagiste. (main-d'œuvre) | 0.324 | 21.90 | 7.10 |
| % | % | Coûts directs complémentaires | 2 % | 445.36 | 8.91 |
|  |  | Coûts directs |  |  | 454.27 |
