# Accumulateur en acier vitrifié, de sol, 500 l, 740 mm de diamètre et 2000 mm de hauteur

- Propriété du fichier: CYPE INGENIEROS, S.A.
- Format: FIEBDC-3/2002
- Devise: EUR
- Coûts indirects: 3.00 %
- Frais généraux: 13.00 %
- Bénéfice: 6.00 %
- TVA: 20.00 %

**TCE150** U Accumulateur en acier vitrifié, de sol, 500 l, 740 mm de diamètre et 2000 mm de hauteur.
Fourniture et installation d'accumulateur en acier vitrifié, de sol, 500 l, 740 mm de diamètre et 2000 mm de hauteur, housse matelassée avec couverture postérieure, isolation en polyuréthane injecté sans CFC et protection contre la corrosion via une anode de magnésium. Comprend les vannes d'isolement, les éléments de montage et autres accessoires nécessaires au fonctionnement correct. Totalement monté, connecté et testé.
Inclut: Implantation. Mise en place du ballon. Connexion.
Critère de métré de projet: Nombre d'unités prévues, selon documentation graphique du Projet.
Critère de mesure de l'ouvrage: On mesurera le nombre d'unités réellement exécutées selon les spécifications du Projet.

| Code | U | Désignation | Quantité | Prix | Montant |
|---|---|---|---|---|---|
| mt38csg060g | U | Accumulateur en acier vitrifié, de sol, 500 l, 740 mm de diamètre et 2000 mm de hauteur, housse matelassée avec couverture postérieure, isolation en polyuréthane injecté sans CFC et protection contre la corrosion via une anode de magnésium. (matériau) | 1.000 | 1121.25 | 1121.25 |
| mt37sve010e | U | Vanne à sphère en laiton nickelé à visser de 1 1/4". (matériau) | 2.000 | 15.25 | 30.50 |
| mt38www011 | U | Produits complémentaires pour installations d'E.C.S. (matériau) | 1.000 | 1.45 | 1.45 |
| mo004 | h | Compagnon professionnel III/CP2 chauffagiste. (main-d'œuvre) | 1.081 | 25.49 | 27.55 |
| mo103 | h | Ouvrier professionnel II/OP chauffagiste. (main-d'œuvre) | 1.081 | 21.90 | 23.67 |
| % | % | Coûts directs complémentaires | 2 % | 1204.42 | 24.09 |
|  |  | Coûts directs |  |  | 1228.51 |
