# Mesureur de débit avec vanne de régulation et d'isolement, avec lecture directe par le bypass, en laiton, de 3/4", champ de régulation de 120 à 720 l/min, modèle Taco Setter SD Solar "BUDERUS"

- Propriété du fichier: CYPE INGENIEROS, S.A.
- Format: FIEBDC-3/2002
- Devise: EUR
- Coûts indirects: 3.00 %
- Frais généraux: 13.00 %
- Bénéfice: 6.00 %
- TVA: 20.00 %

**TCE250** U Mesureur de débit avec vanne de régulation et d'isolement, avec lecture directe par le bypass, en laiton, de 3/4", champ de régulation de 120 à 720 l/min, modèle Taco Setter SD Solar "BUDERUS".
Fourniture et installation de mesureur de débit avec vanne de régulation et d'isolement, avec lecture directe par le bypass, en laiton, de 3/4", champ de régulation de 120 à 720 l/min, modèle Taco Setter SD Solar "BUDERUS", pour une pression maximale de travail de 8 bar et une température maximale de 120°C. Comprend les éléments de montage et autres accessoires nécessaires à un fonctionnement correct. Totalement monté, connecté et testé.
Inclut: Implantation. Mise en place du régulateur. Connexion.
Critère de métré de projet: Nombre d'unités prévues, selon documentation graphique du Projet.
Critère de mesure de l'ouvrage: On mesurera le nombre d'unités réellement exécutées selon les spécifications du Projet.

| Code | U | Désignation | Quantité | Prix | Montant |
|---|---|---|---|---|---|
| mt38bur515a | U | Mesureur de débit avec vanne de régulation et d'isolement, avec lecture directe par le bypass, en laiton, de 3/4", champ de régulation de 120 à 720 l/min, modèle Taco Setter SD Solar "BUDERUS", pour une pression maximale de travail de 8 bar et une température maximale de 120°C. (matériau) | 1.000 | 290.00 | 290.00 |
| mt38www012 | U | Produits complémentaires pour installation de chauffage et d'E.C.S. (matériau) | 0.050 | 2.10 | 0.11 |
| mo004 | h | Compagnon professionnel III/CP2 chauffagiste. (main-d'œuvre) | 0.432 | 25.49 | 11.01 |
| % | % | Coûts directs complémentaires | 2 % | 301.12 | 6.02 |
|  |  | Coûts directs |  |  | 307.14 |
