# Capteur solaire thermique constitué d'une batterie de 3 modules

- Propriété du fichier: CYPE INGENIEROS, S.A.
- Format: FIEBDC-3/2002
- Devise: EUR
- Coûts indirects: 3.00 %
- Frais généraux: 13.00 %
- Bénéfice: 6.00 %
- TVA: 20.00 %

**TCS050** U Capteur solaire thermique constitué d'une batterie de 3 modules, chacun d'entre eux étant composé d'un capteur solaire thermique plat, modèle Logasol SKN 4.0 S CTE "BUDERUS", avec panneau de montage vertical de 1175x2017x87 mm, surface utile 2,18 m², rendement optique 0,766, coefficient primaire de pertes 3,216 W/m²K et coefficient secondaire de pertes 0,015 W/m²K², selon NF EN 12975-2, placés sur structure support pour couverture plate.
Fourniture et installation de capteur solaire thermique constitué d'une batterie de 3 modules, chacun d'entre eux étant composé d'un capteur solaire thermique plat, modèle Logasol SKN 4.0 S CTE "BUDERUS", avec panneau de montage vertical de 1175x2017x87 mm, surface utile 2,18 m², rendement optique 0,766, coefficient primaire de pertes 3,216 W/m²K et coefficient secondaire de pertes 0,015 W/m²K², selon NF EN 12975-2, composé d'absorbeur d'une unique lame d'Al/Cu avec recouvrement par PVD, soudée par ultrasons à l'hydraulique du capteur solaire, verre solaire de sécurité, isolation thermique, coque d'une pièce en plastique renforcé avec de la fibre de verre, avec technologie SMC et étui pour sonde de température, placés sur structure support pour couverture plate. Comprend les accessoires de montages et de fixation, l'ensemble des connexions hydrauliques entre capteurs solaires thermiques, liquide de remplissage pour capteur solaire thermique, la vanne de sécurité, le purgeur, les vannes d'isolement et autres accessoires. Totalement monté, connecté et testé.
Inclut: Implantation de l'ensemble. Mise en place de la structure support. Mise en place et fixation des panneaux sur la structure support. Connexion au réseau de conduction d'eau. Remplissage du circuit.
Critère de métré de projet: Nombre d'unités prévues, selon documentation graphique du Projet.
Critère de mesure de l'ouvrage: On mesurera le nombre d'unités réellement exécutées selon les spécifications du Projet.

| Code | U | Désignation | Quantité | Prix | Montant |
|---|---|---|---|---|---|
| mt38bur011a | U | Capteur solaire thermique plat, modèle Logasol SKN 4.0 S CTE "BUDERUS", avec panneau de montage vertical de 1175x2017x87 mm, surface utile 2,18 m², rendement optique 0,766, coefficient primaire de pertes 3,216 W/m²K et coefficient secondaire de pertes 0,015 W/m²K², selon NF EN 12975-2, composé d'absorbeur d'une unique lame de Al/Cu avec recouvrement par PVD, soudée par ultrasons à l'hydraulique du capteur solaire, verre solaire de sécurité, isolation thermique, coque d'une pièce en plastique renforcé avec de la fibre de verre, avec technologie SMC et étui pour sonde de température. (matériau) | 3.000 | 630.00 | 1890.00 |
| mt38bur019a | U | Kit de support basique pour capteur solaire thermique Logasol SKN 4.0 en position vertical sur couverture plane, modèle FKF 3-2 "BUDERUS". (matériau) | 1.000 | 195.00 | 195.00 |
| mt38bur019c | U | Kit de support d'augmentation pour capteur solaire thermique Logasol SKN 4.0 en position vertical sur couverture plane, modèle FKF 4-2 "BUDERUS". (matériau) | 2.000 | 120.00 | 240.00 |
| mt38bur099 | U | Kit de connexions hydrauliques pour capteurs solaires thermiques Logasol SKN 4.0, modèle FS 17-2 SKN "BUDERUS". (matériau) | 1.000 | 50.00 | 50.00 |
| mt38bur101 | U | Purgeur automatique, spécial pour applications d'énergie solaire thermique, "BUDERUS". (matériau) | 1.000 | 75.00 | 75.00 |
| mt38bur102 | U | Vanne de sécurité spécial pour applications d'énergie solaire thermique, de 6 bar, "BUDERUS". (matériau) | 1.000 | 45.00 | 45.00 |
| mt38bur105 | U | Bidon de 10 l de solution eau-glycol pour remplissage de capteur solaire thermique plat, modèle Tyfocor L "BUDERUS". (matériau) | 1.000 | 40.00 | 40.00 |
| mt37sve010d | U | Vanne à sphère en laiton nickelé à visser de 1". (matériau) | 2.000 | 9.81 | 19.62 |
| mo009 | h | Compagnon professionnel III/CP2 installateur de capteurs solaires. (main-d'œuvre) | 7.541 | 25.49 | 192.22 |
| mo108 | h | Ouvrier professionnel II/OP installateur de capteurs solaires. (main-d'œuvre) | 7.541 | 21.90 | 165.15 |
| % | % | Coûts directs complémentaires | 2 % | 2911.99 | 58.24 |
|  |  | Coûts directs |  |  | 2970.23 |
