# Capteur solaire thermique constitué d'une batterie de 3 modules

- Propriété du fichier: CYPE INGENIEROS, S.A.
- Format: FIEBDC-3/2002
- Devise: EUR
- Coûts indirects: 3.00 %
- Frais généraux: 13.00 %
- Bénéfice: 6.00 %
- TVA: 20.00 %

**TCS080** U Capteur solaire thermique constitué d'une batterie de 3 modules, chacun d'entre eux étant composé d'un capteur solaire thermique à tubes sous vide, modèle Logasol SKR 5 "BUDERUS", de 624x1947x85 mm, surface utile 0,46 m², rendement optique 0,787, coefficient primaire de pertes 2,993 W/m²K et coefficient secondaire de pertes 0,015 W/m²K², selon NF EN 12975-2, placés sur structure support pour façade.
Fourniture et installation de capteur solaire thermique constitué d'une batterie de 3 modules, chacun d'entre eux étant composé d'un capteur solaire thermique à tubes sous vide, modèle Logasol SKR 5 "BUDERUS", de 624x1947x85 mm, surface utile 0,46 m², rendement optique 0,787, coefficient primaire de pertes 2,993 W/m²K et coefficient secondaire de pertes 0,015 W/m²K², selon NF EN 12975-2, composé de panneau de 6 tubes en verre avec borosilicate et absorbeur avec traitement sélectif en nitrate d'aluminium, placés sur structure support pour façade. Comprend les accessoires de montages et de fixation, l'ensemble des connexions hydrauliques entre capteurs solaires thermiques, liquide de remplissage pour capteur solaire thermique, la vanne de sécurité, le purgeur, les vannes d'isolement et autres accessoires. Totalement monté, connecté et testé.
Inclut: Implantation de l'ensemble. Mise en place de la structure support. Mise en place et fixation des panneaux sur la structure support. Connexion au réseau de conduction d'eau. Remplissage du circuit.
Critère de métré de projet: Nombre d'unités prévues, selon documentation graphique du Projet.
Critère de mesure de l'ouvrage: On mesurera le nombre d'unités réellement exécutées selon les spécifications du Projet.

| Code | U | Désignation | Quantité | Prix | Montant |
|---|---|---|---|---|---|
| mt38bur060a | U | Capteur solaire thermique à tubes sous vide, modèle Logasol SKR 5 "BUDERUS", de 624x1947x85 mm, surface utile 0,46 m², rendement optique 0,787, coefficient primaire de pertes 2,993 W/m²K et coefficient secondaire de pertes 0,015 W/m²K², selon NF EN 12975-2, composé de panneau de 6 tubes en verre avec borosilicate et absorbeur avec traitement sélectif en nitrate d'aluminium. (matériau) | 3.000 | 490.00 | 1470.00 |
| mt38bur074b | U | Kit de support basique en acier galvanisé pour trois capteurs solaires thermiques Logasol SKR sur toiture terrasse ou en façade, modèle VT6/3 Plano Básico "BUDERUS". (matériau) | 1.000 | 145.00 | 145.00 |
| mt38bur069 | U | Jeu de connexions hydrauliques pour capteur solaire Logasol SKR, pour installation en toiture terrasse ou en façade, "BUDERUS", constitué de deux coudes avec coques pour isolation thermique. (matériau) | 1.000 | 60.00 | 60.00 |
| mt38bur101 | U | Purgeur automatique, spécial pour applications d'énergie solaire thermique, "BUDERUS". (matériau) | 1.000 | 75.00 | 75.00 |
| mt38bur102 | U | Vanne de sécurité spécial pour applications d'énergie solaire thermique, de 6 bar, "BUDERUS". (matériau) | 1.000 | 45.00 | 45.00 |
| mt38bur106 | U | Bidon de 10 l de solution eau-glycol pour remplissage de capteur solaire thermique à tubes sous vide, modèle Tyfocor LS "BUDERUS". (matériau) | 1.000 | 50.00 | 50.00 |
| mt38bur068 | U | Vanne d'isolement pour batterie de capteurs solaires Logasol SKR, "BUDERUS". (matériau) | 1.000 | 220.00 | 220.00 |
| mo009 | h | Compagnon professionnel III/CP2 installateur de capteurs solaires. (main-d'œuvre) | 7.541 | 25.49 | 192.22 |
| mo108 | h | Ouvrier professionnel II/OP installateur de capteurs solaires. (main-d'œuvre) | 7.541 | 21.90 | 165.15 |
| % | % | Coûts directs complémentaires | 2 % | 2422.37 | 48.45 |
|  |  | Coûts directs |  |  | 2470.82 |
